# Muster-Leistungsbeschreibung
Leistungsbeschreibung (GAEB 90, DA81)
Währung: EUR

## W2.1-E Nachtr. Abdichtung mit MDS
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweise MDS gemäß DIN 18533 (MB 2K)

Remmers MB 2K erfüllt die Anforderungen an
rissüberbrückende, mineralische Dichtungsschlämmen
(MDS) gemäß den Prüfgrundsätzen (PG-MDS) sowie die
Anforderungen an kunststoffmodifizierte
Bitumendickbeschichtungen (PMBC) in Anlehnung an
die DIN EN 15814.

MB 2K ist als Abdichtung für die
Wassereinwirkungsklassen - ?Bodenfeuchte und nicht
drückendes Wasser bei Bodenplatten und
erdberührten Wänden (W1-E)? auf Betonuntergründen
und - ?Spritzwasser und Bodenfeuchte am Wandsockel
sowie Kapillarwasser in und unter Wänden (W4-E)?
normkonform einsetzbar.

MB 2K ist als Abdichtung für die
Wassereinwirkklassen
- ?Bodenfeuchte und nicht drückendes Wasser bei
Bodenplatten und erdberührten Wänden (W1-E)? auf
Mauerwerk, von außen drückendes Wasser (W2-E),
sowie - "nicht drückendes Wasser auf
erdüberschütteten Deckenflächen (W3-E)" gemäß VOB
Vergabe- und Vertragsordnung für Bauleistungen
-Teil C: Allgemeine Technische Vertragsbedingungen
für Bauleistungen (ATV) ? DIN 18366
?Abdichtungsarbeiten? zu
vereinbaren. Der Bauherr ist durch den Fachbetrieb
auf diese Abweichung zur DIN 18533 schriftlich
hinzuweisen.

*Hinweis*
Hinweise zur Wassereinwirkungsklasse
W2.1-E (MDS)

Die beschriebene Abdichtung wird in Anlehnung
an die DIN 18533 mit der
rissüberbrückenden mineralischen
Dichtungsschlämme (MDS),
Remmers MB 2K hergestellt.

Die Abdichtung ist wirksam gegen die
Wassereinwirkungsklasse:

W2.1-E - "Mäßige Einwirkung von drückendem Wasser <
3 m Eintauchtiefe."

Die in dieser Muster-Leistungsbeschreibung
beschriebene Ausführung ist gemäß den
Vorgaben der  VOB Teil C gesondert
mit dem Bauherrn zu vereinbaren.

### Titel 00002 Vorarbeiten

**00002.0001 Pflasterbelag aufnehmen**
Pflasterung / Plattenbelag
einschließlich Unterbau entlang
der Außenwände in einer Breite von
b=______ aufnehmen .
Pflasterbelag und Aushub einem von der Bauleitung vorgesehenen Platz zur späteren Wiederverwendung lagern.
Einheit: m2

**00002.0002 Außenwände freilegen**
Außenwände bis zu einer
Tiefe von ____ m bzw. bis zur Unterkante
Bodenplatte ausheben.
Bodenaushub im
ausreichendem Abstand
lagern bzw. abzufahren.
Einheit: m3

**00002.0003 Altputz entfernen**
*** Bedarfsposition ohne GB
Altputz von den zu sanierenden
Flächen vollständig entfernen.
Anfallenden Bauschutt in
Container verladen.
Einheit: m2

**00002.0004 Schadhafte Fugen ausräumen**
Schadhafte Fugen ca. 2 cm tief ausräumen.
Anfallenden Bauschutt in Container verladen.
Einheit: m

**00002.0005 Waagerechte Dichtungsbahn zurückschneiden**
*** Bedarfsposition ohne GB
Vorhandene Mauersperrbahn
in der waagerechten Fuge
zurückschneiden.
Einheit: m

**00002.0006 Kanten und Außenecken brechen**
Kanten und Außenecken mit geeignetem
Gerät ca.10 mm breit anfasen / brechen,
Grate entfernen.
Einheit: lfm

**00002.0007 Abzudichtende Flächen reinigen**
Reinigen der abzudichtenden,
mineralischen Flächen.
Zementleim, Staub, Mörtelreste und Grate
sind durch einen mechanischen Abtrag
wie schleifen, strahlen oder fräsen zu entfernen.
Es ist ein staubfreier und tragfähiger
Untergrund herzustellen.
Einheit: m2

### Titel 00003 W2.1-E Nachträgliche Außenabdichtung

**00003.0001 Grundierung mit Spezialgrundierung**
*** Grundposition ZZ 001.0
Abzudichtende saugfähige, mineralische
Untergründe mit einer lösemittelfreien,
Spezialgrundierung grundieren.

Gewähltes Produkt:
Remmers Kiesol MB oder gleichwertig

Produkteigenschaften:
Verbessert die Haftung zum Untergrund
Wasserabweisend
Festigend

Produktkenndaten:
- Dichte (20°C) = 1,01 g/cm³
- pH-Wert = 11

Verbrauch:
Ca. 0,1-0,2 l/m² Remmers Kiesol MB <3008>
Einheit: m2

**00003.0002 Grundierung mit verfestigendem Verkieselungskonzentrat**
*** Wahlposition ZZ 001.1
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00003.0003 Haftbrücke / Zwischenabdichtung auftragen**
*** Grundposition ZZ 002.0
Haftbrücke / Zwischenabdichtung
aus einer mineralischen, hoch sulfatbeständigen
Dichtungsschlämme auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00003.0004 Haftbrücke / Zwischenabdichtung frisch in frisch auftragen**
*** Wahlposition ZZ 002.1
Haftbrücke / Zwischenabdichtung
aus einer hoch sulfatbeständigen,
mineralischen Dichtungsschlämme
auf die Grundierung aus
verfestigendem Verkieselungskonzentrat
auftragen.

Gewähltes Produkt:
Remmers WP Sulfatex oder gleichwertig

Produkteigenschaften:
Sehr emissionsarm (GEV-EMICODE EC 1) Plus
Druckwasserdicht
Hoher Sulfatwiderstand und niedrig wirksamer
Alkaligehalt (SR/NA)
Sehr gute Haftung zum Untergrund
Wasserdampfdiffusionsoffen

Produktkenndaten:
Wasseranspruch 20-21 % entspricht ca. 5,0 l / 25 kg
Wasseraufnahmekoeffizient w24 < 0,1 kg/(m h )
Wasserdampfdiffusionswiderstand µ < 200
Biegezugfestigkeit (28 d) Ca. 6 N/mm²
Druckfestigkeit (28 d) Ca. 30 N/mm²

Verbrauch:
Ca. 1,6 kg/m²/mm Schichtdicke
Remmers WP Sulfatex <0430>
Einheit: m2

**00003.0005 Untergrundegalisierung**
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00003.0006 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00003.0007 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00003.0008 Abdichtung mit rissüberbrückender MDS bei W2.1-E**
Abdichtung gemäß der Wassereinwirkungsklasse W2.1-E "Mäßige Einwirkung
von drückendem Wasser"
aus einer 2.-komp.,
rissüberbrückender, mineralischer
Dichtungsschlämme (MDS, geprüft
nachPG-MDS/FPD und PG-FBB Teil 1)
herstellen.
Mindesttrockenschichtdicke 3 mm
ohne Gewebe.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 3,3 kg/m² bei 3 mm Trockenschichtdicke
Remmers MB 2K <3014>
Einheit: m2

**00003.0009 Perimeterdämmung mit rissüberbrückender MDS verkleben**
Dämmung aus extrudiertem
Polystyrol-Hartschaum d=____ mm nach
vollständiger Durchtrocknung der
Abdichtung mit einer rissüberbrückenden,
mineralischen Dichtungsschlämme
(MDS, geprüft nach PG-MDS/FPD und PG-FBB Teil 1)
vollflächig verkleben.

Die Vorgaben der allgemein gültigen Regelwerke zur
Bauwerksabdichtung, sowie die Verarbeitungshinweise und
Vorgaben des Dämmstoffherstellers im bauaufsichtlichen
Verwendbarkeitsnachweis sind zu beachten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig von der Ebenflächigkeit des Untergrunds,
Plattendicke und Auftragsverfahren.
Ca. 3,5 - 4,5 kg/m²  Remmers MB 2K <3014>
Einheit: m2

**00003.0010 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2
